# Adhesivo con conductividad térmica, referencia TC2707 de 3M™. Gris. Cartucho doble de 50 ml

- Propiedad del archivo: CONSTRUNARIO
- Formato: FIEBDC-3/2012
- Programa: Construnario Versión 3.51
- Fecha de los precios: 31/08/2022
- Divisa: EUR

**TC2707** u Adhesivo con conductividad térmica, referencia TC2707 de 3M™. Gris. Cartucho doble de 50 ml
El adhesivo epóxico con conductividad térmica TC 2707 de 3M™ es un epoxi de 2 partes con conductividad térmica que utiliza rellenos metálicos de aluminio para obtener una buena conductividad térmica con una alta adherencia. El adhesivo con conductividad térmica 2707 de 3M™ es un epoxi de dos componentes relleno de nitruro de boro (BN). Tiene una buena conductividad térmica, así como una adecuada adherencia en muchas superficies tanto lisas como rugosas. Con el práctico cartucho doble y las boquillas de mezcla correspondientes, se consigue exactamente la proporción de mezcla ideal. El adhesivo puede utilizarse con la ayuda del dispositivo aplicador directamente desde el cartucho. Alta resistencia adhesiva Buena superficie mojada Baja viscosidad para aplicación en macetas Buen relleno de huecos Línea de encolado delgada Buena conductividad térmica (0,72 W/mK) Bajo contenido de iones de cloruro y desgasificación
