# Insulación acústica Thinsulate™, referencia TAI2001-60-900 de 3M™

- Propiedad del archivo: CONSTRUNARIO
- Formato: FIEBDC-3/2012
- Programa: Construnario Versión 3.51
- Fecha de los precios: 31/08/2022
- Divisa: EUR

**TAI2001-60-900** u Insulación acústica Thinsulate™, referencia TAI2001-60-900 de 3M™
Color Superficial Negro/Negro Rango de Espesura (métrico) 10 mm Segmento de fabricación Interior Serie de producto TAI Tratamiento en la Superficie Doble Entelado
