# Lubricante para cable, referencia Lub-I de 3M™. 0,20 - 0,20ltrs

- Propiedad del archivo: CONSTRUNARIO
- Formato: FIEBDC-3/2012
- Programa: Construnario Versión 3.51
- Fecha de los precios: 31/08/2022
- Divisa: EUR

**LUBI** u Lubricante para cable, referencia Lub-I de 3M™. 0,20 - 0,20ltrs
Es incoloro, no mancha y se limpia rápidamente, ya que es soluble en agua. Es fácil de manipular y aplicar y no deja residuos Su bajo contenido de sólidos implica menos bloqueo de conductos si se requieren tendidos adicionales Temperatura estable entre -5 °C y + 45 °C
