# Resinas aislantes reaccesibles, referencia Scotchcast™ de 3M™

- Propiedad del archivo: CONSTRUNARIO
- Formato: FIEBDC-3/2012
- Programa: Construnario Versión 3.51
- Fecha de los precios: 31/08/2022
- Divisa: EUR

**Scotchcast** u Resinas aislantes reaccesibles, referencia Scotchcast™ de 3M™
Resina reaccesible de alto rendimiento para sellar y aislar conexiones de cables de baja tensión en cuadros eléctricos, empaquetada en bolsa Dureza típica (ASTM D2240) - 0 Shore A Tiempo de curado de 62 minutos a 23 °C (73 °F) Soporta una temperatura máxima en uso continuo de 90 °C (194 °F)
