# Puente grúa birraíl de Abus. Capacidad hasta 120 t

- Propiedad del archivo: CONSTRUNARIO
- Formato: FIEBDC-3/2012
- Programa: Construnario Versión 3.51
- Fecha de los precios: 31/08/2022
- Divisa: EUR

**PGBIRRAB** u Puente grúa birraíl de Abus. Capacidad hasta 120 t
Capacidad hasta 120 t Hasta 42 m de luz (según capacidad de carga) Buenas posibilidades de instalación de equipos accesorios Permite altas velocidades de traslación de grúa y carro Opcionalmente con funciones inteligentes con el control de la grúa ABUControl
