# Polipasto eléctrico de cadena, GMC de Abus. Capacidad hasta 250 kg

- Propiedad del archivo: CONSTRUNARIO
- Formato: FIEBDC-3/2012
- Programa: Construnario Versión 3.51
- Fecha de los precios: 31/08/2022
- Divisa: EUR

**GMCABU** u Polipasto eléctrico de cadena, GMC de Abus. Capacidad hasta 250 kg
Capacidad hasta 250 kg Recorrido de gancho hasta 20 m Toma de corriente 230 V / monofásica (enchufe estándar) Múltiples equipamientos adicionales posibles
