# Vitrina metálica modelo Venecia de ACB. Perfil: negro

- Propiedad del archivo: CONSTRUNARIO
- Formato: FIEBDC-3/2012
- Programa: Construnario Versión 3.51
- Fecha de los precios: 04/11/2022
- Divisa: EUR

| Código | Ud | Descripción |
|---|---|---|
| VITRIVEN | u | Vitrina metálica modelo Venecia de ACB. Perfil: negro |
