# Armario de cocina modelo Salzburg de ACB. Disponible en diferentes tipos de madera. Semimacizo

- Propiedad del archivo: CONSTRUNARIO
- Formato: FIEBDC-3/2012
- Programa: Construnario Versión 3.51
- Fecha de los precios: 04/11/2022
- Divisa: EUR

| Código | Ud | Descripción |
|---|---|---|
| SALZACB | u | Armario de cocina modelo Salzburg de ACB. Disponible en diferentes tipos de madera. Semimacizo |
