# Armario de cocina canteado, modelo 4 cantos de ACB. Canto: PVC

- Propiedad del archivo: CONSTRUNARIO
- Formato: FIEBDC-3/2012
- Programa: Construnario Versión 3.51
- Fecha de los precios: 04/11/2022
- Divisa: EUR

| Código | Ud | Descripción |
|---|---|---|
| 4CANTO | u | Armario de cocina canteado, modelo 4 cantos de ACB. Canto: PVC |
