# Elevador de piscina hidráulico para discapacitados, modelo Berri de Accesos Generales

- Propiedad del archivo: CONSTRUNARIO
- Formato: FIEBDC-3/2012
- Programa: Construnario Versión 3.51
- Fecha de los precios: 09/11/2022
- Divisa: EUR

**BERRI** u Elevador de piscina hidráulico para discapacitados, modelo Berri de Accesos Generales
El Elevador Hidráulico “BERRI” facilita el acceso tanto a piscinas, Spas y Jacuzzi, entre otros. Fabricamos modelos con giros de 90º, 180º y 360º para dar mayor cobertura a las necesidades de las personas con movilidad reducida. Su fácil manejo e instalación (sin obras, un simple punto de agua de manguera de red es suficiente, se quita y se pone en tan solo 2 minutos) y sus prestaciones; sin necesidad de asistencia, hacen del aparato, totalmente autónomo y portátil, un elemento ideal para que este colectivo pueda disfrutar de sus instalaciones sin perjuicio del resto de usuarios. No requiere electricidad .
