# Limpia superficies de piscina modelo Dragonfly de Accesos Generales

- Propiedad del archivo: CONSTRUNARIO
- Formato: FIEBDC-3/2012
- Programa: Construnario Versión 3.51
- Fecha de los precios: 09/11/2022
- Divisa: EUR

**DRAGONFLY** u Limpia superficies de piscina modelo Dragonfly de Accesos Generales
Limpiador de piscinas sin mantenimiento Dragonfly Dragonfly es autónomo, sin necesidad de sistemas electrónicos, únicamente movido por la acción del agua. Dragonfly actuará allí donde se acumula más suciedad y riesgo para la salud, en la superficie del agua, previniendo que caigan al fondo. Sin Instalaciones Sin Electrónica Con muy fácil mantenimiento – uso simple por medio de corriente de agua. Una cómoda estrategia para el mantenimiento de su piscina. El limpiador de piscinas Dragonfly es una solución innovadora y simple para un problema frustrante.
