# Sistema de persianas verticales de Acor. Para instalaciones rectas, curvas, simétricas o asimétricas, manuales o eléctricas

- Propiedad del archivo: CONSTRUNARIO
- Formato: FIEBDC-3/2012
- Programa: Construnario Versión 3.51
- Fecha de los precios: 04/11/2022
- Divisa: EUR

**SISVERB** u Sistema de persianas verticales de Acor. Para instalaciones rectas, curvas, simétricas o asimétricas, manuales o eléctricas
Los sistemas de persianas verticales combinan diseño y tecnología, un sistema de cortinas que es elegante y aún le permite controlar el nivel de luz que ingresa a la habitación. Son ideales para ventanas de piso a techo o como separador de ambientes. Además de las rejillas rectas, ofrecemos Vertical Wave (diseñado por Eva Marmbrandt): 3 rejillas cortadas con láser para agregar un toque contemporáneo. Sistemas monomando para instalaciones rectas, curvas, simétricas o asimétricas, manuales o eléctricas. Elige entre las tradicionales persianas verticales o el producto más novedoso: las "Ondas Verticales"
