# Módulo suspendidco con cajones de la serie Grate de Inbani

- Propiedad del archivo: CONSTRUNARIO
- Formato: FIEBDC-3/2012
- Programa: Construnario Versión 3.51
- Fecha de los precios: 02/09/2022
- Divisa: EUR

**GT113L** u Módulo suspendidco con cajones de la serie Grate de Inbani
Colección de muebles ranurados, suspendidos o al suelo, configurables en mármol o madera Roble Salvaje S3.
