# Bañera exenta, modelo Prime de Inbani. En solidsurface mate o lacado texturizado UHS 60 colores

- Propiedad del archivo: CONSTRUNARIO
- Formato: FIEBDC-3/2012
- Programa: Construnario Versión 3.51
- Fecha de los precios: 02/09/2022
- Divisa: EUR

**BAPRIME** u Bañera exenta, modelo Prime de Inbani. En solidsurface mate o lacado texturizado UHS 60 colores
60 colores estándar carta InbaniColor especial carta NCS o RALBlanco mate
