# Abrazadera universal en acero inoxidable de Acuster. Diámetro exterior: 20-30. Largo: 150l. Para reparación de fugas

- Propiedad del archivo: CONSTRUNARIO
- Formato: FIEBDC-3/2012
- Programa: Construnario Versión 3.51
- Fecha de los precios: 04/11/2022
- Divisa: EUR

**ABRA2030** u Abrazadera universal en acero inoxidable de Acuster. Diámetro exterior: 20-30. Largo: 150l. Para reparación de fugas
Se aplican sobre tuberías de acero, hierro fundido, fundición dúctil, fibrocemento, PVC y PE (sólo en caso reparación transitoria)
