# Collarín de banda universal para tuberías rígidas. DN60

- Propiedad del archivo: CONSTRUNARIO
- Formato: FIEBDC-3/2012
- Programa: Construnario Versión 3.51
- Fecha de los precios: 04/11/2022
- Divisa: EUR

**COLLAACU** u Collarín de banda universal para tuberías rígidas. DN60
El collarín CA-R es apropiado para realizar acometidas sin presión, o bien en carga intercalando una válvula roscada de paso total. Se recomienda su instalación conjuntamente con la utilización de nuestra máquina de perforar modelo AcuDrill. Para el procedimiento de perforación, solicitar nuestro manual de usuario “MÁQUINA DE PERFORAR modelo AcuDrill”, MU-41-14.
