# Tuerca de embutir de latón de Matriu. M4 6,5 ? 8. Latón. Caja: 1000 u

- Propiedad del archivo: CONSTRUNARIO
- Formato: FIEBDC-3/2012
- Programa: Construnario Versión 3.51
- Fecha de los precios: 05/09/2022
- Divisa: EUR

**07260400608T** u Tuerca de embutir de latón de Matriu. M4 6,5 ? 8. Latón. Caja: 1000 u
Tuerca de embutir de latón ranurada.
