# Separador de plástico para armadura, modelo Timon-Z 15 de Maxim. 15 mm

- Propiedad del archivo: CONSTRUNARIO
- Formato: FIEBDC-3/2012
- Programa: Construnario Versión 3.51
- Fecha de los precios: 05/09/2022
- Divisa: EUR

**1001MAX** u Separador de plástico para armadura, modelo Timon-Z 15 de Maxim. 15 mm
El separador Timón-Z es apropiado para la armadura vertical y horizontal. Posee una pinza en el centro que permite agarrar armaduras de diferentes diámetros.
