# Vaina de plástico para enfundar cable de Maxim. Para aceros de ½” y 0,6”. Longituda: hasta 3 m

- Propiedad del archivo: CONSTRUNARIO
- Formato: FIEBDC-3/2012
- Programa: Construnario Versión 3.51
- Fecha de los precios: 05/09/2022
- Divisa: EUR

**VAIPLA** u Vaina de plástico para enfundar cable de Maxim. Para aceros de ½” y 0,6”. Longituda: hasta 3 m
MTT Maxim presenta la Vaina abierta para enfundar Aceros de ½” y 0,6”, está fabricada mediante extrusión con material sintético, fisiológicamente inofensivo PE (regenerador de polietileno de baja presión). Este material es resistente a los ácidos y lejías que normalmente hay en las obras. No daña al hormigón ni el material mismo es dañado por el hormigón o la humedad. Los materiales sintéticos no son resistentes ilimitadamente a los rayos UVA, por lo que hay que protegerlos durante el almacenamiento de los rayos UVA, del sol intensivo.
