# Alambrillo simple 80 para atar armaduras, referencia 80 S de Maxim

- Propiedad del archivo: CONSTRUNARIO
- Formato: FIEBDC-3/2012
- Programa: Construnario Versión 3.51
- Fecha de los precios: 05/09/2022
- Divisa: EUR

**80SMAXA** u Alambrillo simple 80 para atar armaduras, referencia 80 S de Maxim
Para atar una barra de armadura de Ø 5 mm con otra barra de Ø 5 mm, se necesita un alambrillo de 80 mm de longitud. Barra de Ø 10 mm con barra de Ø 15 mm, se necesita un alambrillo de 120 mm de longitud.
