# Interacumulador serpentín espiral, referencia DPI/IM 80 de Mecalia. 80l

- Propiedad del archivo: CONSTRUNARIO
- Formato: FIEBDC-3/2012
- Programa: Construnario Versión 3.51
- Fecha de los precios: 05/09/2022
- Divisa: EUR

**DPIIM 80** u Interacumulador serpentín espiral, referencia DPI/IM 80 de Mecalia. 80l
Depósito interacumulador, con intercambiador serpentín espiral, para agua caliente sanitaria. Fabricado en acero inoxidable AISI 316 para instalación mural vertical hasta 150 litros . Capacidades de 80 a 150 litros estándar. Calentamiento por caldera de gas, gasóleo o biomasa, a través de un intercambiador serpentín espiral en el interior del depósito. Presión de trabajo de ACS 6, 8 ó 10 bar, presión de trabajo del serpentín espiral 6 bar. Temperatura máxima de trabajo 90ºC. Aislamiento térmico en espuma rígida de poliuretano inyectado ?=0,022 W/mºC; ?=45 a 50 kg/m3, libre de HCFC y acabado exteriormente en PVC semirrígido. Ánodos de protección catódica de titanio permanentes Correx-up (OPCIONALES). Boca de registro OPCIONAL DN-150. Aplicaciones: Acumulación y producción de agua caliente sanitaria con caldera para consumo, con pequeños y medios volúmenes de acumulación. Ejemplos de utilización: Viviendas unifamiliares, hoteles, casas de turismo rural, gimnasios, edificios de viviendas con agua caliente centralizada.
