# Interacumulador acero epoxi haz tubular, referencia de Mecalia

- Propiedad del archivo: CONSTRUNARIO
- Formato: FIEBDC-3/2012
- Programa: Construnario Versión 3.51
- Fecha de los precios: 05/09/2022
- Divisa: EUR

**DPACIHT 1000** u Interacumulador acero epoxi haz tubular, referencia de Mecalia
Depósito interacumulador con intercambiador serpentín haz tubular, para agua caliente sanitaria, fabricado en acero al carbono con recubrimiento interior de resina epoxi alimentaria con serpentín haz tubular de acero inoxidable AISI 316, para instalación vertical en suelo. Capacidades de 1.000 a 5.000 litros. Calentamiento por caldera de gas, gasóleo o biomasa, a través de un intercambiador serpentín haz tubular en el interior del depósito. Serpentín haz tubular montado sobre boca DN-400. Presión de trabajo: ACS, 8 bar; Serpentín, 6 bar. Temperatura máxima de trabajo 90ºC. Aislamiento térmico en espuma rígida de poliuretano inyectado ?=0,022 W/mºC; ?=45 a 50 kg/m3, libre de HCFC y acabado exteriormente en poliéster semirrígido. Ánodos de protección catódica de titanio permanentes Correx-up incluidos en el suministro. Aplicaciones: Acumulación y producción de agua caliente sanitaria con energía solar, para consumos con medios volúmenes de acumulación. Ejemplos de utilización: Edificios de viviendas con agua caliente centralizada, hoteles, casas de turismo rural, gimnasios.
