# Estanterías para palets, sistema convencional de Mecalux. Adaptables a espacio, tamaño y peso

- Propiedad del archivo: CONSTRUNARIO
- Formato: FIEBDC-3/2012
- Programa: Construnario Versión 3.51
- Fecha de los precios: 05/09/2022
- Divisa: EUR

**ESPACO** u Estanterías para palets, sistema convencional de Mecalux. Adaptables a espacio, tamaño y peso
El sistema más universal para el acceso directo y unitario a cada palet. La solución óptima para instalaciones en las que es necesario almacenar productos paletizados con gran variedad de referencias. El sistema convencional de estanterías para palets consiste en un conjunto de estanterías y pasillos de almacenaje dispuestos estratégicamente en un almacén o nave industrial para almacenar de forma segura y organizada el máximo número de unidades de carga aprovechando el espacio disponible. Permite, además, el acceso directo a cada palet o contenedor con la única ayuda de una carretilla. Para lograr en cada caso un funcionamiento idóneo de la instalación, Mecalux ha desarrollado diversas variantes del sistema de estanterías para palets, además de una extensa gama de puntales, largueros, estantes y soportes que permiten confeccionar la instalación totalmente a medida y solucionar las necesidades de almacenaje más exigentes.
