# Estanterías cargas pesadas para picking M7 de Mecalux. Artículos voluminosos o pesados

- Propiedad del archivo: CONSTRUNARIO
- Formato: FIEBDC-3/2012
- Programa: Construnario Versión 3.51
- Fecha de los precios: 05/09/2022
- Divisa: EUR

**PICKM7** u Estanterías cargas pesadas para picking M7 de Mecalux. Artículos voluminosos o pesados
Las estanterías para cargas pesadas M7 forman un sistema económico y versátil que mejora el rendimiento del almacén, ya que pueden modificarse de forma muy sencilla y en función de las necesidades de la empresa. El sistema incluye una amplia gama de complementos y variantes, ofreciendo soluciones adaptadas a todo tipo de espacios y cargas, como cajas, paquetes y productos de formato especial. Permiten aprovechar el espacio en altura con la instalación de pasarelas intermedias.
