# Válvula de bola de 2 piezas con actuador de Prisma. Actuador: aluminio, poliamida, acero inoxidable

- Propiedad del archivo: CONSTRUNARIO
- Formato: FIEBDC-3/2012
- Programa: Construnario Versión 3.51
- Fecha de los precios: 05/09/2022
- Divisa: EUR

**VAL2ACT** u Válvula de bola de 2 piezas con actuador de Prisma. Actuador: aluminio, poliamida, acero inoxidable
Actuadores neumáticos de Aluminio (PA,P), Poliamida (PP) o Acero Inoxidable (PI) montados sobre válvula de 2 piezas
