# Final de carrera con montaje directo sobre actuador de Prisma

- Propiedad del archivo: CONSTRUNARIO
- Formato: FIEBDC-3/2012
- Programa: Construnario Versión 3.51
- Fecha de los precios: 05/09/2022
- Divisa: EUR

**FINALCARR** u Final de carrera con montaje directo sobre actuador de Prisma
Detección de posición abierto – cerrado del actuador. Montaje directo sobre el actuador Diferentes tipos de final de carrera disponibles: SPDT, inductivos Namur, inductivos 24VDC, etc.
