# Marco de la cimbra Allround, referencia TG60 de Layher

- Propiedad del archivo: CONSTRUNARIO
- Formato: FIEBDC-3/2012
- Programa: Construnario Versión 3.51
- Fecha de los precios: 05/09/2022
- Divisa: EUR

**TG60** u Marco de la cimbra Allround, referencia TG60 de Layher
La cimbra Allround TG60 permite de forma ingeniosa, sencilla, rápida y flexible el montar seguras torres de apuntalamiento. Debido a que todos los marcos de apuntalamiento son simétricos, no es necesario utilizar arriostramiento diagonal durante el montaje. La cimbra Allround TG60 puede soportar una carga de hasta 6 toneladas por cada pie vertical. El análisis estructural de la cimbra Allround TG60 cumple con la norma DIN EN 12812, y se puede adaptar fácilmente a las dimensiones estándar utilizadas en las labores de encofrado, por medio de horizontales Allround de entre 1,09 y 3,07 metros, y sus correspondientes diagonales. La cimbra Allround TG60 ofrece una protección integrada, con la que el operario siempre queda protegido durante la instalacio´n de los marcos, las horizontales y diagonales en todos los niveles. Esto significa que es posible un montaje seguro sin necesidad de accesorios adicionales.
