# Taquilla metálica módulo de inicio, referencia 4016 de SIE. Con 4 puertas

- Propiedad del archivo: CONSTRUNARIO
- Formato: FIEBDC-3/2012
- Programa: Construnario Versión 3.51
- Fecha de los precios: 05/09/2022
- Divisa: EUR

**4016SIE** u Taquilla metálica módulo de inicio, referencia 4016 de SIE. Con 4 puertas
Porta etiqueta y tiradores en las puertas. Cuatro departamentos. Cerradura amaestrada con dos llaves. Paneles de inicio y final totalmente terminados. Rejilla inferior para ventilación. Dimensiones: H:1830 x A:380 x F:450 mm. Peso: 24 kg.
