# Dispensador de papel higiénico industrial, referencia 40-BN de SIE. Acero inoxidable

- Propiedad del archivo: CONSTRUNARIO
- Formato: FIEBDC-3/2012
- Programa: Construnario Versión 3.51
- Fecha de los precios: 05/09/2022
- Divisa: EUR

**40BN** u Dispensador de papel higiénico industrial, referencia 40-BN de SIE. Acero inoxidable
Dispensador de papel higiénico industrial. Acero inoxidable. Cierre llave allen y cerradura de acero. Visor de nivel de carga. Capacidad: 1 rollo de 300 metros. Mandril Ø 45 mm. Dimensiones: Ø 265 x F:110 mm. Peso: 1,66 kg
