# Dosificador de jabón con depósito interior de plástico, referencia 33-VB de SIE

- Propiedad del archivo: CONSTRUNARIO
- Formato: FIEBDC-3/2012
- Programa: Construnario Versión 3.51
- Fecha de los precios: 05/09/2022
- Divisa: EUR

**33VBSIE** u Dosificador de jabón con depósito interior de plástico, referencia 33-VB de SIE
Dosificador de jabón con depósito interior de plástico. Visor de llenado y cierre superior por llavín. Capacidad: 1 litro. Dimensiones: H:202 x A:122 x F:120 mm. Peso: 0,61 kg.
