# Toldo básico de punto recto de Sistemas Sau. Brazos fijos en pared

- Propiedad del archivo: CONSTRUNARIO
- Formato: FIEBDC-3/2012
- Programa: Construnario Versión 3.51
- Fecha de los precios: 05/09/2022
- Divisa: EUR

**TOBASAU** u Toldo básico de punto recto de Sistemas Sau. Brazos fijos en pared
El Punto Recto es un sistema tradicional ideal para instalar en ventanas y balcones. En este sistema los brazos se fijan a la pared. CARACTERÍSTICAS Los soportes de tubo de enrolle son totalmente independientes respecto a los soportes de los brazos. Alcanza salidas de hasta 2 m. con brazos de punto recto abatibles. Permite una inclinación de hasta 180°. DATOS TÉCNICOS Línea máxima: 5,00 m. Salida máxima: 2,00 m. Motorización: Sí Instalación: frontal, a techo o entre paredes.
