# Toldo con sistema cofre ideal para instalar en balcones y pequeñas terrazas, referencia Cofre 250 de Sistemas Sau

- Propiedad del archivo: CONSTRUNARIO
- Formato: FIEBDC-3/2012
- Programa: Construnario Versión 3.51
- Fecha de los precios: 05/09/2022
- Divisa: EUR

**COFRE250** u Toldo con sistema cofre ideal para instalar en balcones y pequeñas terrazas, referencia Cofre 250 de Sistemas Sau
Toldo con sistema cofre ideal para instalar en balcones y pequeñas terrazas. Gracias a su capacidad de autoprotección, el mantenimiento del toldo es casi innecesario y se aumenta considerablemente su durabilidad. CARACTERÍSTICAS Por su particular estructura, permite una fácil instalación a la vez que dos tipos diferentes de sujeción: frontal y a techo. Su estructura está preparada para incorporar los brazos invisibles ART 250, con el sistema de tensión interna ART SYSTEM. La idoneidad de sus dimensiones le permiten adaptarse a pequeños espacios manteniendo todas sus prestaciones. DATOS TÉCNICOS Línea máxima: 4,00 m. Salida máxima: 2,50 m. Motorización: Sí Instalación: Frontal y a techo.
