# Cerradura de carpintería de aluminio, referencia 2A2N PORTAL de CVL. 3 resbalones y 2 ganchos alto/bajo

- Propiedad del archivo: CONSTRUNARIO
- Formato: FIEBDC-3/2012
- Programa: Construnario Versión 3.51
- Fecha de los precios: 05/09/2022
- Divisa: EUR

**2A2N PORTAL** u Cerradura de carpintería de aluminio, referencia 2A2N PORTAL de CVL. 3 resbalones y 2 ganchos alto/bajo
Sistema de cierre autónomo mediante 3 resbalones y 2 ganchos alto/bajo Disparo automático de los ganchos alto/bajo (independientes) mediante tecnología magnética Fondo de caja 15 mm: evita el mecanizado del perfil en la parte trasera Atado de manilla pasante a 21,5 mm ? y a partir de 45 mm ? Frente liso inox de 16 mm, 22 mm, 24 mm y U 24,5x6 Resbalones reversibles mediante sistema semiautomático Caja cerrada de 15 mm Cuadradillo de 8 mm Cerraderos de serie Tornillo de fijación de cilindro
