# Cerradura para puertas correderas, referencia 297KN de CVL. Cierre mediante 3 ganchos

- Propiedad del archivo: CONSTRUNARIO
- Formato: FIEBDC-3/2012
- Programa: Construnario Versión 3.51
- Fecha de los precios: 05/09/2022
- Divisa: EUR

**297KN** u Cerradura para puertas correderas, referencia 297KN de CVL. Cierre mediante 3 ganchos
Cerraduras para puertas correderas Cierre mediante 3 ganchos Sistema anti falsa maniobra Sistema anti elevacio´n mediante palanca gancho Frente inox U de 1850 x 16 x 6 mm Caja cerrada de 15 mm Cuadradillo de 8 mm Tornillo de fijacio´n de cilindro
