# Cerradero regulable de acero inoxidable, referencia CE184/6LR de CVL

- Propiedade do arquivo: CONSTRUNARIO
- Formato: FIEBDC-3/2012
- Programa: Construnario Versión 3.51
- Data dos prezos: 05/09/2022
- Divisa: EUR

**CE1846LR** u Cerradero regulable de acero inoxidable, referencia CE184/6LR de CVL
Cerradero regulable de acero inoxidable Aplicable a cerraduras: 184, 184C, 184V, 192, 192C, 192V, 1E5, central 2E5, 1E2, central 2E2, 2E2GB, 615, 615E, 2I2, 2I2GB, 3I2, 2A2 central
