# Banco robusto modelo Areal, referencia 012522 de Silmar

- Propiedad del archivo: CONSTRUNARIO
- Formato: FIEBDC-3/2012
- Programa: Construnario Versión 3.51
- Fecha de los precios: 10/11/2022
- Divisa: EUR

**012522** u Banco robusto modelo Areal, referencia 012522 de Silmar
Banco muy robusto y elegante de línea ergonómica, compuesto por: - robusta estructura de fundición esferoidal arenada y posteriormente pintada con polvo de poliéster antiarrugas sobre un fondo negro especial. - asiento y respaldo realizados con 10 tablones de madera nórdica de sección 50 x 40 mm. Los tablones con superficie lisa deben tener bordes redondeados insertados en la estructura de soporte, completos con tirantes de acero pintados de negro. Todas las partes de madera deben ser de madera de Abeto Blanco Abilam, tratada en autoclave según la norma UNI EN 351 con aditivo ceroso hidrófugo EXTRA-COAT y tinte TANATONE para protección U.V.A. El artículo debe ser diseñado y construido de acuerdo con el Sistema de Calidad UNI EN ISO-9001 y de acuerdo con el Sistema de Gestión Ambiental UNI EN ISO-14001 con certificado TÜV. La fabricación de este artículo debe considerar los aspectos ambientales asegurando la reducción de las emisiones nocivas a la atmósfera mediante la presentación, en la fase de oferta, de una ficha energética especial por parte del fabricante que indique la cantidad de emisiones de CO2 evitadas durante el ciclo de producción y el demostración relativa de los procedimientos aplicados para obtener el resultado. Dimensiones 60 x 172 h 70.
