# Papelera sostenida por montante de acero galvanizado, referencia 153002 de Silmar

- Propiedad del archivo: CONSTRUNARIO
- Formato: FIEBDC-3/2012
- Programa: Construnario Versión 3.51
- Fecha de los precios: 10/11/2022
- Divisa: EUR

**153002** u Papelera sostenida por montante de acero galvanizado, referencia 153002 de Silmar
Cubo de basura grande de madera compuesto por portasaco, medidas 50 x 50 H 90, (bolsa de basura grande) con dispositivo de soporte de anilla y tapa de acero galvanizado en caliente. Completo con puerta de inspección con cerrojo automático. Debe fijarse al suelo mediante bloques de hormigón de 35 x 35 cm cubiertos con tierra vegetal (10 cm). Todas las partes de madera deben ser de madera de Abeto Blanco Abilam, tratada en autoclave según la norma UNI EN 351 con aditivo ceroso hidrófugo EXTRA-COAT y tinte TANATONE para protección U.V.A. El artículo debe ser diseñado y construido de acuerdo con el Sistema de Calidad UNI EN ISO-9001 y de acuerdo con el Sistema de Gestión Ambiental UNI EN ISO-14001 con certificado TÜV. La fabricación de este artículo debe considerar los aspectos ambientales asegurando la reducción de las emisiones nocivas a la atmósfera mediante la presentación, en la fase de oferta, de una ficha energética especial por parte del fabricante que indique la cantidad de emisiones de CO2 evitadas durante el ciclo de producción y el demostración relativa de los procedimientos aplicados para obtener el resultado. Superficie total 55 x 55 h 90 cm.
