# Jardinera clásica de madera, referencia 022020 de Silmar

- Propiedad del archivo: CONSTRUNARIO
- Formato: FIEBDC-3/2012
- Programa: Construnario Versión 3.51
- Fecha de los precios: 10/11/2022
- Divisa: EUR

**022020** u Jardinera clásica de madera, referencia 022020 de Silmar
Jardinera clásica de madera para mobiliario urbano. Compuesto por tableros de 45 mm de espesor encastrados en las esquinas con barra galvanizada pasante. Completo con patas de apoyo al suelo y fondo de madera contrachapada marina con orificios de drenaje. Todas las partes de madera deben ser de madera de Abeto Blanco Abilam, tratada en autoclave según la norma UNI EN 351 con aditivo ceroso hidrófugo EXTRA-COAT y tinte TANATONE para protección U.V.A. El artículo debe ser diseñado y construido de acuerdo con el Sistema de Calidad UNI EN ISO-9001 y de acuerdo con el Sistema de Gestión Ambiental UNI EN ISO-14001 con certificado TÜV. La fabricación de este artículo debe considerar los aspectos ambientales asegurando la reducción de las emisiones nocivas a la atmósfera mediante la presentación, en la fase de oferta, de una ficha energética especial por parte del fabricante que indique la cantidad de emisiones de CO2 evitadas durante el ciclo de producción y el demostración relativa de los procedimientos aplicados para obtener el resultado. Superficie total 100 x 50 h 45 cm.
