# Sistema de carpintería metálica corredera, referencia C.22 T (45-71) de la serie 500 de Simer

- Propiedad del archivo: CONSTRUNARIO
- Formato: FIEBDC-3/2012
- Programa: Construnario Versión 3.51
- Fecha de los precios: 10/11/2022
- Divisa: EUR

**C.22 T (45-71)** m Sistema de carpintería metálica corredera, referencia C.22 T (45-71) de la serie 500 de Simer
Sistema corredera con marco y hoja a testa, y posibilidad de sección de marco de 45 y de 70 mm.
