# Sistema de muro cortina, referencia MC.60 de la serie 7000 de Simer

- Propiedad del archivo: CONSTRUNARIO
- Formato: FIEBDC-3/2012
- Programa: Construnario Versión 3.51
- Fecha de los precios: 10/11/2022
- Divisa: EUR

**MC.60** m Sistema de muro cortina, referencia MC.60 de la serie 7000 de Simer
Sistema de muro cortina versátil formado por montantes verticales y travesaños horizontales de una sección vista de 60 mm. Dispone de diferentes medidas y con soluciones específicas que garantiza el óptimo comportamiento en grandes superficies. Posibilidad de diferentes variantes estéticas por el exterior.
