# Condensador trifásico de potencia MA/C/CE TER de RTR

- Propiedad del archivo: CONSTRUNARIO
- Formato: FIEBDC-3/2012
- Programa: Construnario Versión 3.51
- Fecha de los precios: 06/09/2022
- Divisa: EUR

**TRIPOTRTR** u Condensador trifásico de potencia MA/C/CE TER de RTR
• Condensador trifásico. • Acoplamiento en triángulo. • Resistencia de descarga incorporada. • Corrección del factor de potencia. • Tipo seco. • Conector. • Uso interior. • Sistema de desconexión por sobrepresión. • Protección por fusibles internos.
