# Filtro armónico de potencia SVG de RTR. Tensión nominal: 308V a 480V

- Propiedad del archivo: CONSTRUNARIO
- Formato: FIEBDC-3/2012
- Programa: Construnario Versión 3.51
- Fecha de los precios: 06/09/2022
- Divisa: EUR

**FILTSVG** u Filtro armónico de potencia SVG de RTR. Tensión nominal: 308V a 480V
RTR introduce en su amplia gama de producto un nuevo sistema de compensación, el SVG. Este dispositivo no solo es capaz de corregir el factor de potencia, sino que también puede reducir los armónicos a <5% THDI. EL SVG avanzado de RTR es capaz de generar una corriente de compensación (de la misma magnitud, pero con fase opuesta) en tiempo real para conseguir el factor de potencia deseado y puede monitorizar armónicos hasta orden 15th mejorando así la calidad de la energía. Principio de funcionamiento del SVG • Cuando la carga genera corriente inductiva o capacitiva, hace que la corriente se retrase o adelante a la tensión. • El SVG detecta la diferencia de ángulo de fase y genera una corriente adelantada o retrasada en la red, haciendo que el ángulo de fase de la corriente sea casi el mismo que el de la tensión en el lado del transformador, lo que corrige el factor de potencia fundamental a la unidad. • El SVG extrae la corriente armónica de la red de tal manera que la magnitud de la corriente sea la misma que la de la corriente armónica del lado de la carga. Mientras que su fase es opuesta con respecto a la de la corriente armónica del lado de la carga, lo que asegura que el valor efectivo de la corriente armónica en el lado de la fuente se reduzca a un nivel insignificante.
