# Válvula de esfera, referencia RIV 4000 de RIV. H/H. Paso reducido. Palanca de aluminio

- Propiedad del archivo: CONSTRUNARIO
- Formato: FIEBDC-3/2012
- Programa: Construnario Versión 3.51
- Fecha de los precios: 06/09/2022
- Divisa: EUR

| Código | Ud | Descripción |
|---|---|---|
| RIV 4000 | u | Válvula de esfera, referencia RIV 4000 de RIV. H/H. Paso reducido. Palanca de aluminio |
