# Tapeta estándar MDF, referencia 1TAMDFPL60 de Rufete. Pre lacado real UV. Medida: 70x10

- Propiedad del archivo: CONSTRUNARIO
- Formato: FIEBDC-3/2012
- Programa: Construnario Versión 3.51
- Fecha de los precios: 06/09/2022
- Divisa: EUR

| Código | Ud | Descripción |
|---|---|---|
| 1TAMDFPL60 | m | Tapeta estándar MDF, referencia 1TAMDFPL60 de Rufete. Pre lacado real UV. Medida: 70x10 |
