# Puerta seccional basculante de Rutalchi. Imitación madera. Panel termoaislante

- Propiedad del archivo: CONSTRUNARIO
- Formato: FIEBDC-3/2012
- Programa: Construnario Versión 3.51
- Fecha de los precios: 06/09/2022
- Divisa: EUR

**PURSECMAD** m Puerta seccional basculante de Rutalchi. Imitación madera. Panel termoaislante
Puerta Seccional con Panel termoaislante acabado en acanalado horizontal, con doble chapa de acero,textura gofrado y terminación imitación madera roble. Ideal para armonizar la puerta con el estilo de la vivienda.
