# Flash estroboscópico de media potencia, referencia AB302 de ADN. IP65

- Propiedad del archivo: CONSTRUNARIO
- Formato: FIEBDC-3/2012
- Programa: Construnario Versión 3.51
- Fecha de los precios: 04/11/2022
- Divisa: EUR

**AB302** u Flash estroboscópico de media potencia, referencia AB302 de ADN. IP65
La serie de flash estroboscopicos con luz de Xenon, ofrece máxima luminosidad y alta eficiencia para su utilización en sistemas de intrusión de 12v. Con una IP65 y carcasas de policarbonato en diferentes colores, pueden ser utilizados en la mayor parte de las instalaciones
