# Botón de liberación de puerta de emergencia, referencia CPK-861A-PLUS de ADN

- Propiedad del archivo: CONSTRUNARIO
- Formato: FIEBDC-3/2012
- Programa: Construnario Versión 3.51
- Fecha de los precios: 04/11/2022
- Divisa: EUR

**CPK-861A-PLUS** u Botón de liberación de puerta de emergencia, referencia CPK-861A-PLUS de ADN
Botón de liberación de puerta Pulsador de doble polo Contacto NC / COM Re-armable desde interior Medidas 86x86x50 mm Apto para puertas de emergencia
