# Pulsador antiatraco NC, tipo bolígrafo, referencia C-104P de ADN

- Propiedad del archivo: CONSTRUNARIO
- Formato: FIEBDC-3/2012
- Programa: Construnario Versión 3.51
- Fecha de los precios: 04/11/2022
- Divisa: EUR

**C-104P** t Pulsador antiatraco NC, tipo bolígrafo, referencia C-104P de ADN
Pulsador antiatraco tipo bolígrafo. Montado en tapa plástica de mecanismo Niessen, con taladro central para la actuación del pulsador mediante un bolígrafo. Contacto NC. Cumple requisitos EN50131.
