# Central de aspiración X-PERT de Aertecnica RT1A - 2,2 kW - 380V trifásica con auto-limpieza APF system

- Propiedad del archivo: CONSTRUNARIO
- Formato: FIEBDC-3/2012
- Programa: Construnario Versión 3.51
- Fecha de los precios: 06/09/2022
- Divisa: EUR

**CIRT10A** u Central de aspiración X-PERT de Aertecnica RT1A - 2,2 kW - 380V trifásica con auto-limpieza APF system
*Sistema APF: sistema de auto-limpieza del filtro, que permite reducir las operaciones de mantenimiento del filtro, manteniendo la capacidad de aspiración de la máquina a niveles óptimos. Especificación Valor UdM Alimentación 380 V Compatibilidad Control Display SÍ Puesta en marcha Soft Start SÍ Capacidad contenedor polvo 66 L Depresión máxima 400 mbar Material cartucho filtro Poliéster Anchura 62,00 cm Operadores simultáneos 1 n. Peso 99,00 kg Potencia motor 2200 W Profundidad 63,00 cm Nivel de ruido <70 dB(A)
