# Módulo aspirante PERFETTO TR20S - 4,0 kW - 380V trifásico, referencia CI421 de Aertecnica

- Propiedad del archivo: CONSTRUNARIO
- Formato: FIEBDC-3/2012
- Programa: Construnario Versión 3.51
- Fecha de los precios: 06/09/2022
- Divisa: EUR

**CI421** u Módulo aspirante PERFETTO TR20S - 4,0 kW - 380V trifásico, referencia CI421 de Aertecnica.
Módulo insonorizado con cuadro eléctrico y display integrados.
